# Trockenbauarbeiten
Angebotsaufforderung (GAEB 90, DA83)
Vergabenummer: 07
DV-Nummer: 07
Währung: EUR
Auftraggeber: Covivio Dresden GmbH

## Zusätzlicher Text
Bauvorhaben
Umbau des Dachgeschosses eines mehrgeschossigen Wohnhauses
mit Grundrissänderung
Arno-Nitzsche-Str. 8
04277 Leipzig

Bauherr
Covivio Dresden GmbH
c/o Covivio Immobilien GmbH
Essener Straße 66
46047 Oberhausen

Planverfasser
Development 9 GmbH
Tschaikowskistraße 31
04105 Leipzig

Ausschreibungsverfasser / Ansprechpartner
Development 9 GmbH
Tschaikowskistraße 31
04105 Leipzig

Baubeginn:  ca. 28.10.24 lt. Bauablaufplan

Zuschlagfrist:  ___________________

Preisbindungsfrist:  ___________________

Abgabetermin:  ___________________

Fertigstellung:  ca. 01.04.25 lt. Bauablaufplan

  ungeprüft  geprüft

Summe Netto:  ____________________ _  ____________________ _

MwSt (19 %):  ____________________ _  ____________________ _

Eine Ortsbesichtigung ist vor Angebotserstellung zwingend erforderlich!

Der Bieter erklärt:
1.) dass er diese Ausschreibung auf Vollständigkeit hin
  geprüft hat, inbesondere auf fehlende Seiten

2.) dass er die Ausschreibung lückenlos gelesen und
  eindeutig verstanden hat

3.) dass bei eventuell Rückfragen eine
  zufriedenstellende, ausreichende Klärung erfolgte

4.) dass er alle sonstigen preisbeeinflussenden
  Leistungen geprüft und kalkuliert hat

5.) dass er sich über die örtlichen Gegebenheiten und
  dem Leistungsumfang im Rahmen einer
  Ortstbesichtigung informiert hat

6.) dass er die Ausschreibung ohne Einschränkung durch
  seine Unterschrift als maßgeblichen Vertragsbestandteil rechtsverbindlich anerkannt hat.

7.) dass alle offenen Fragen zur Ausführung eklärt und
  preislich lich im Angebot erfasst sind.

................, den..................................

rechtsverbindliche Unterschrift Bieter

## Trockenbauarbeiten
Datum: 18.09.24

*Hinweis*
Beschreibung der Baustelle
Bei dem vorliegenden Objekt handelt es sich um ein
fünfgeschossiges Wohnhaus. Die derzeit fünfWohnungen im
Dachgeschoss sollen zu zwei Wohnungen mit insgesamt ca.
180 m² Wohnfläche umgebaut werden. Das Objekt befindet
sich im Süden Leipzigs im Stadtteil Connewitz.

Lage der Baustelle
Das Objekt befindet sich in der Arno-Nitzsche-Straße 8.
Der Zugang zum Gebäude erfolgt über den straßenseitigen
Eingang. Flächen zur Anlieferung und Lagerung stehen
begrenzt vor und hinter dem Haus zur Verfügung.

Besondere Belastungen aus Immissionen
Die bei der Durchführung der Arbeiten auftretenden
Staub - , Lärm- und
Verkehrsemissionen sind gemäß dem geltenden
Immissionsschutzgesetz ( Bundes -
Immissionsschutzgesetz - B ImSchG) zu begrenzen.
Lärmintensive Arbeiten sind zu beschränken und dürfen
während der generellen Ruhezeiten nicht ausgeführt
werden.

Maßnahmen gemäß Baustellenverordnung
Allgemeine Vorschriften zum Arbeits- und
Gesundheitsschutz sind verbindlich zu beachten
(SiGeKo-Planung wird im Objekt ausgehängt und die
Baustelle regelmäßig auf Einhaltung der Vorgaben
geprüft).

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
2  BESONDERER TEIL  -  Trockenbauarbeiten

2.1  Geltungsbereich und Ausführungsgrundlage

Der sachliche Geltungsbereich ergibt sich aus ATV/DIN
18340 - Trockenbauarbeiten.

Ergänzend sind folgende ATV zu berücksichtigen:
DIN 18330  -  Mauerarbeiten
DIN 18360  -  Metallbauarbeiten

Die technische Ausführung ergibt sich aus den genannten
wie aus den im Folgenden aufgeführten Regelwerken.

Ergänzend zu den ATV/DIN 18340 und 18299 aufgeführten
Norm gelten:
DIN 1052  -  Entwurf, Berechnung und Bemessung von
Holzbauwerken - Allgemeine Bemessungsregeln und
Bemessungsregeln für den Hochbau
DIN 4102  -  Brandverhalten von Baustoffen und
Bauteilen
DIN 4108  -  Wärmeschutz und Energie-Einsparung in
Gebäuden
DIN 17611  -  Anodisch oxidiertes Halbzeug aus
Aluminium und Aluminium-Knetlegierungen mit
Schichtdicken von mind. 10 Mikrometern
DIN EN 316  -  Holzfaserplatten
DIN EN 485-1  -  Aluminium und Aluminiumlegierungen
DIN EN 1396  -  Aluminium und Aluminiumlegierungen;
Bandbeschichtete Bleche und Bänder für allgemeine
Anforderungen
DIN EN 13969  -  Abdichtungsbahnen - Bitumenbahnen
für die Bauwerksabdichtung gegen Bodenfeuchte und
Wasser
DIN EN 13986  -  Holzwerkstoffe zur Verwendung im
Bauwesen - Eigenschaften, Bewertung der Konformität und
Kennzeichnung
DIN EN ISO 1461  -  Durch Feuerverzinken auf Stahl
aufgebrachte Zinküberzüge (Stückverzinken)
DIN EN ISO 4042  -  Verbindungselemente - Galvanische
Überzüge

Zu beachtende Technische Regeln:
VDI 3755  -  Schalldämmung und Schallabsorption
abgehängter Unterdecken
VDI 3762  -  Schalldämmung von Doppel- und
Hohlraumböden
AGI A  20  -  Doppelbodensysteme -  Anforderungen,
Ausführungsgrundsätze
TRGS 521  -  Abbruch, Sanierungs- und
Instandhaltungsarbeiten mit alter Mineralwolle (2008)

Weiter sind zu beachten:
Anwendungsrichtlinie zur DIN EN 12825 Doppelböden des
Bundesverbandes Systemböden e.V.
Anwendungsrichtlinie zur DIN EN 13213 Hohlböden des
Bundesverbandes Systemböden e.V.

Merkblätter der Industriegruppe Gipsplatten im
Bundesverband der Gips- und Gipsbauplattenindustrie
e.V.:
Merkblatt Nr. 1  -  Baustellenbedingungen
Merkblatt Nr. 2  -  Verspachtelungen von Gipsplatten
- Oberflächengüten
Merkbatt Nr. 3  -  Gipsplattenkonstruktionen - Fugen
und Anschlüsse
Merkblatt Nr. 4  -  Regeldetails zum Wärmeschutz -
Modernisierung mit Trockenbausystemen
Merkblatt Nr. 5  -  Bäder und Feuchträume im Holzbau
und Trockenbau
Merkblatt Nr. 6  -  Vorbehandlung von
Trockenbauflächen aus Gipsplatten zur weitergehenden
Oberflächenbeschichtung bzw. -bekleidung

VdS-Richtlinien der VdS Schadenverhütung GmbH des
Gesamtverbandes der Deutschen Versicherungswirtschaft
(GDV):
VdS 2097-04  -  Baulicher Brandschutz: Produkte und
Anlagen, Teil 4; Feuerschutzabschlüsse, sonstige
Brandschutztüren und ergänzende Sonderbauteile
VdS 2097-06  -  Baulicher Brandschutz: Produkte und
Anlagen, Teil 6; Kabel- und Rohrschottungen
VdS 2097-07  -  Baulicher Brandschutz: Produkte und
Anlagen, Teil 7, Lüftungsleitungen und
Absperrvorrichtungen gegen Brandübertragung

Güteschutz:
RAL-GZ 531  -  Trockenbau - Gütesicherung

Soweit in der Leistungsbeschreibung auf Technische
Spezifikationen, z. B. nationale Normen, mit denen
Europäische Normen umgesetzt werden, europäische
technische Zulassungen, gemeinsame technische
Spezifikationen, internationale Normen, Bezug genommen
wird, werden auch ohne den ausdrücklichen Zusatz: "oder
gleichwertig", immer gleichwertige Technische
Spezifikationen in Bezug genommen.

2.2  Angaben zu Stoffen und Bauteilen

Spanplatten aller Arten müssen frei sein von
Formaldehyd.

Dübel zur Befestigung müssen auf den Untergrund
abgestimmt sein; ihre Spreizkräfte dürfen keine zu
großen inneren Spannungen erzeugen. Bei nicht
ausreichend festem Untergrund sind Injektionsanker zu
verwenden.

Der Auftragnehmer ist verpflichtet, bei
brandschutztechnischen Forderungen die amtlichen
Nachweise (Prüfzeugnis oder Prüfbescheid oder
allgemeine bauaufsichtliche Zulassung) vorzulegen.
Bei brandschutztechnischen Anforderungen an Wände und
Decken ist die Muster-Richtlinie über
brandschutztechnische Anforderungen an Leitungsanlagen
(Muster-Leitungsanlagen-Richtlinie - MLAR) zu beachten.

Bei brandschutztechnischen Anforderungen an Doppel- und
Hohlböden sind die betreffenden Allgemeinen
Bauaufsichtlichen Prüfzeugnisse (ABP), die zugehörigen
Übereinstimmungserklärungen der Hersteller und der
Nachweis über den Einbau schwerentflammbarer Dichtungen
rechtzeitig zur Abnahme vorzulegen.

2.3  Angaben zur Ausführung

2.3.1  Allgemeines

Alle Maße sind am Bau zu nehmen. Bei Überschreitung der
Toleranzgrenzen nach DIN 18201 und 18203 ist der
Auftraggeber zu verständigen. Das gilt insbesondere für
vorhandene und vorgesehene Winkeltoleranzen.

Für die Ausführung von Fertigteilestrichen,
Trockenunterböden und Systemböden gelten als
Grenzabweichungen die jeweils halben Werte der Tabelle
1 Zeilen 2 und 4 DIN 18202 und als Grenzwerte für
Winkelabweichungen die halben Werte der Tabelle 2 DIN
18202.

Die Verarbeitungsvorschriften und -richtlinien der
Hersteller der Trockenbausysteme sind zu beachten. Dem
Auftraggeber ist auf Verlangen Einsicht in diese zu
gewähren. Das gilt besonders für Anzahl und Anordnung
der Befestigungspunkte sowie die Fugenausbildung.

Bei Schleifarbeiten im Trockenverfahren sind
Absauggeräte zu verwenden.

Vor dem Einbau soll das Material auf Raumtemperatur
gelagert werden.

In Feucht- und Kellerräumen dürfen nur
feuchtraumgeeignete Gipsplatten eingebaut werden, auch
wenn das Leistungsverzeichnis hierzu keine Angaben
macht.

Geschnittene Kanten imprägnierter Platten sind ohne
besondere Berechnung nachzuimprägnieren.

Platten dürfen nicht stehend gelagert werden; das gilt
besonders bei Zwischenlagerung zur Anpassung an
Raumfeuchte und -temperatur.

Querschnittsschwächungen von Brandschutzkonstruktionen
in Durchgangs- oder Fugenbereichen sowie bei Einbauten
sind so auszugleichen, dass die geforderte
Feuerwiderstandsklasse erhalten bleibt. Für Einbauten
der Luft- und Beleuchtungstechnik gilt das ebenfalls;
ein Nachweis des Herstellers der Einbauteile kann
verlangt werden.

Beschädigungen an Dampfsperr- oder Dampfbremsschichten
oder an luftdichten Schichten sind, wenn diese
Schichten zum Leistungsumfang des Auftragnehmers
zählen, vor dem Abdecken mit nachfolgenden Bauteilen
dauerhaft und materialgerecht zu schließen; wenn diese
Schichten zum Leistungsumfang eines anderen
Auftragnehmers zählen, ist mit der Bauleitung zu
klären, wer die Schäden beseitigen soll. In beiden
Fällen ist vor dem Abdecken mit nachfolgenden Bauteilen
der Bauleitung die Überprüfung der Schadensbehebung zu
ermöglichen.

Befestigungselemente, die im Ausnahmefall
Flächendichtungen durchdringen, sind mit auf das
Dichtungsmaterial abgestimmten Abdichtungsstoffen
(i.d.R. ohne Lösungsmittel) abzudichten. Im Zweifel ist
Rücksprache mit der Bauleitung erforderlich.

Bewegungsfugen im Baukörper sind an gleicher Stelle
auch in den Konstruktionen vorzusehen. Geforderte
Schall- und Brandschutzklassen dürfen durch die
Ausführung von Bewegungsfugen nicht beeinträchtigt
werden. Die gleiche Bewegungsmöglichkeit wie im Bauwerk
ist zu gewährleisten.

Spachtelarbeiten dürfen erst ausgeführt werden, wenn
keine größeren Längenänderungen infolge
Temperaturänderungen zu erwarten sind; das gilt
besonders bei Durchführung der Arbeiten im Winter. Ist
Gussasphalt im Raum vorgesehen, dürfen die
Spachtelarbeiten erst im Anschluss an den Einbau des
Gussasphalts erfolgen.

Die Warmluftbehandlung von zu spachtelnden Flächen ist
unzulässig.

Nach Aufforderung durch den Architekten hat der Bieter
durch Prüfzeugnisse von amtlich anerkannten
Institutionen nachzuweisen, dass die angebotene
Konstruktion sowie alle Maßnahmen bei den
Anpassarbeiten die Anforderungen erfüllen. Die
angebotenen Konstruktionen sind auf Aufforderung in
Form von Handmustern zu bemustern.

Vor der Ausführung von Trockenbauarbeiten sollen im
Arbeitsbereich nasse Ausführungen von Putz und Estrich
abgeschlossen sein. Die relative Luftfeuchtigkeit soll
unter 80 % liegen.

Sofern nicht nach Text oder Zeichnung beschrieben, sind
sämtliche Detailpunkte vor der Montage mit der
Bauleitung abzusprechen. Prospekte und Zeichnungen des
Herstellers sind auf Anforderung vorzulegen.

Verleimte Holzelemente dürfen keine
gesundheitsschädlichen Stoffe enthalten.

Brandschutzkleber oder Brandschutzspachtelmassen sind
so zu verarbeiten, dass überstehendes Material
abgestrichen wird; ein großflächiges Verspachteln ist
zu vermeiden.

Die Eigenfrequenz zweischaliger Bauteile soll kleiner
als 100 Hz sein.

Vor der Durchführung von Stemm-, Bohr- und
Einsetzarbeiten an Estrichen, geputzten Wänden und
Decken sind Leitungen mit einem Suchgerät zu orten.

Das Einschlagen von Schrauben in Standarddübel ist
nicht zulässig. Fehlbohrungen sind mindestens im
Abstand entsprechend der Tiefe des Bohrloches bzw. des
fünffachen Dübelaußendurchmessers zu korrigieren.

Wird ein Schalldämmmaß ohne nähere Erläuterung im
Leistungsverzeichnis angegeben, so hat der
Auftragnehmer nach seinem vorauszusetzenden
Wissensstand Bedenken geltend zu machen, wenn der
effektiv gewollte oder nach Vorschrift erforderliche
Wert mit der ausgeschriebenen Konstruktion vor Ort
aller Voraussicht nach nicht erreicht werden wird.

Späne von Bohren und Fräsen sowie Reste von
Schleifstaub sind sofort von den bearbeiteten Teilen zu
entfernen.

Der Auftragnehmer hat sich beim Befestigen von
Bauteilen an Vorsatzschalen zu vergewissern, dass durch
die Befestigungsmittel keine Beschädigungen nicht
sichtbarer Leitungen und Rohre entstehen.

2.3.2  Türen und Zargen

Bei zu erwartenden größeren Deckendurchbiegungen müssen
die Zargenaussteifungsprofile die Bauwerksbewegungen
durch Teleskop-Anschlüsse oder Anschlusswinkel mit
ausreichender Federwirkung aufnehmen können.

Zargen sind vor dem Verlegen der Fußbodenbeläge
einzubauen. Der Einbau der Türblätter erfolgt nach dem
Verlegen der Fußbodenbeläge.

Vor Übergabe ist mit der Bauleitung darüber Rücksprache
zu halten, ob die Türen im Endzustand zu montieren sind
oder ob eine Zwischenlagerung der Blätter bzw. das
Anbringen provisorischer Öffnungsbeschläge mit
nachträglichem Gangbarmachen der Türen sinnvoll ist.

2.3.3  Montagewände

Wenn nicht anders beschrieben, sind bei durchlaufenden
Wänden aus Gipskartonplatten im Abstand von < 15 m
Bewegungsfugen anzuordnen, bei Wänden aus
Gipsfaserplatten im Abstand von < 10 m.

Beim Umgang mit Mineralwolleämmstoffen sind die Regeln
der BGBau Fachinfo Prävention Mineralwolle-Dämmstoffe
zu beachten.

Die Flächendämmung aus Mineralwolledämmstoffplatten ist
- sofern erforderlich - mit geeignetem Kleber an die
Stege der Wandständer und an einer Verkleidungsseite
punktweise zu befestigen, falls das
Leistungsverzeichnis oder die Herstellerangaben für das
betreffende System nichts anderes fordern. Auf eine
exakte und vollflächige Ausfachung der Wandflächen ist
zu achten. Es dürfen keine Schallbrücken entstehen.

Das Schließen der Ständerwände, in denen mit
Installationen aller Art (auch Elektroinstallation) zu
rechnen ist, und das Einbringen der Dämmung, darf erst
erfolgen, wenn diese gemäß Projekt eingebracht sind. Im
Zweifel hat der Auftragnehmer die Bauleitung zu
befragen.

Um Fließgeräusche abzudämmen, müssen die
Rohrbefestigungen durch Zwischenlagen von Gummi, Filzen
o.ä. von der Wandunterkonstruktion getrennt und die
Rohre ummantelt werden. Kaltwasserführende Leitungen
sind grundsätzlich zur Dämmung von Fließgeräuschen und
gegen Kondenswasserbildung zu ummanteln.
Nichtummantelte Kupferrohre dürfen mit verzinkten
Teilen der Wandunterkonstruktion keinen Kontakt haben.

Öffnungen für Schalter- und Abzweigdosen sind
entsprechend den Elektroinstallationsplänen bzw. nach
Angabe des Elektrikers herzustellen.

2.3.4  Decken

Die Unterkonstruktionen der abgehängten Decken dürfen
nur mit amtlich zugelassenen Metallspreizdübeln an der
Stahlbetonrohdecke befestigt werden.
Hartstahl-Schussbolzen, Kunststoffdübel und dergl. sind
unzulässig. Abhänger, Verschraubungen und horizontale
Tragkonstruktionen müssen entweder aus feuerverzinktem
Stahl oder aus einer Aluminiumlegierung bestehen, falls
in den jeweiligen Positionen des
Leistungsverzeichnisses nicht anderes festgelegt ist.

Die Verlegung der Decken erfolgt entsprechend
Verlegeplan unter Berücksichtigung der notwendigen
Einbauteile, wie Leuchten, Schlitzlüfter,
Vorhangschienen, Durchdringungen für Verdunkelungen und
dergl., sowie in Abstimmung auf die Rohrführungspläne
einer eventuell vorhandenen Be- und Entlüftungsanlage.
Die bauseits montierten Leuchten sind vom Auftragnehmer
in die endgültige Lage zu bringen und auszurichten.

Bei der Verlegung ist darauf zu achten, dass die
Ablaufmaße und die Montagerichtung exakt eingehalten
werden.

Werden die Decken aus einzelnen Platten bzw. Streifen
zusammengesetzt, übernimmt der Auftragnehmer die Gewähr
für eine einwandfreie, gerade Fugen- bzw.
Rasterausbildung. Diese ist auch für die einzubauenden
Leuchten zu garantieren.

Sämtliche Anschlüsse der Decken an Stützen, Außen- und
Innenwände sowie Trennwände sind so auszubilden, dass
keine der an die Unterdecke gestellten Anforderungen
gemindert wird.

Die Deckenoberfläche muss gleichmäßig getönt sein. Wird
bei der Wahl eines bestimmten Materials eine
Beschichtung erforderlich, so muss völlige
Gleichmäßigkeit der Tönung gewährleistet sein. Dies
gilt besonders auch für Leuchtenraster oder
Abdeckwannen inkl. ihrer Justiervorrichtungen.

Abhängungen an Stahlbetondecken sind mit besonderer
Sorgfalt auszuführen, um die Bewehrungsstähle nicht zu
beschädigen.  Die Lage der Hauptbewehrung ist mit einem
elektronischen Suchgerät festzustellen; die Punkte für
die Abhängung sind zu markieren und von der Bauleitung
abzunehmen.

Bei Holzbalkendecken ist eine seitliche Befestigung der
Abhängung an den Balken vorzusehen, um den statisch
erforderlichen Querschnitt nicht zu schwächen.

Für alle Unterkonstruktionen, zu denen die Außenluft
durch Konvektions- oder Diffusionsvorgänge (bei
Feuchträumen) Zugang hat, sind neben dem Überzug
zusätzliche Beschichtungen vorzunehmen.

Das Befestigen untergehängter Decken an Holzdübeln,
einbetonierten Latten u.ä. ist unzulässig.

Dübellöcher sind senkrecht (bezogen auf die Rohdecke)
zu bohren. Bei Fehlbohrungen ist der Mindestabstand zum
neuen Bohrloch entsprechend der bauaufsichtlichen
Zulassung der Dübel einzuhalten. Der Auftraggeber
behält sich vor, den Sitz einzelner Dübel durch
Probebelastungen oder mittels Drehmomentschlüssel und
Normschrauben zu prüfen.

Abhängungen dürfen nicht an Kabelpritschen,
Lüftungskanälen und Rohrleitungen befestigt werden.
Eine Belastung abgehängter Decken durch Installationen
muss gleichfalls ausgeschlossen sein.

Alle Konstruktionsteile sind zu befestigen, ein loses
Einlegen von Querverbindern, Abstandshaltern u.ä. ist
untersagt. Das gilt auch dann, wenn Winkelauflager oder
Sicken vorhanden sind.

Metallbandrasterdecken sind so zu befestigen, dass
thermische Materialbewegungen möglich sind.

Die Beplankung der Decken darf erst erfolgen, wenn die
Installationen der anderen Gewerke abgeschlossen sind.
Im Zweifel hat der Auftragnehmer die Bauleitung zu
befragen.

2.3.5  Sanitärtrennwände

Die Montage der WC-Trennwände erfolgt in der Regel auf
fertige Boden- und Wandflächen. Die Befestigungsart der
Füße (Eingießen, Aufschrauben, Aufkleben) wird - wenn
nicht anders ausgeschrieben - vom Auftragnehmer
festgelegt. Die dazu erforderlichen Arbeiten sind
vollständig in den Preis einzurechnen.

Mit dem Angebot soll ein Prospekt mit Angabe der
möglichen Oberflächengestaltung einschließlich
Farbgebung übergeben werden.

Die Füße der Sanitärtrennwände sollen zum Ausgleich
eines Gefälles im Fußboden nachstellbar sein; ist das
produktgebunden nicht möglich, gelten die
erforderlichen Anpassungsarbeiten als Nebenleistung.

2.3.6  Fußböden

Vor Beginn der Arbeiten sind die tatsächlichen
Einbauhöhen bezogen auf das gesamte Ausbausystem mit
der Bauleitung abzustimmen, wenn unzulässige Toleranzen
oder Änderungen des geplanten Fußbodenaufbaus
festgestellt oder vermutet werden.

Beim Verlegen von Fußböden ist auf ausreichende
Trockenheit des Unterbaus zu achten. Die Reihenfolge
von Wand- und Fußbodenbau ist zu vereinbaren.

Bei Nut- und Federverbindungen ist darauf zu achten,
dass das Klebemittel so auf die Feder aufgebracht wird,
dass ein Durchlaufen auf die Rohdecke vermieden wird.

Bituminierte Trockenschüttungen sind über Lehren
abzuziehen und leicht zu verdichten. Wird die
Trockenschüttung auf einen Dielenunterbau o. ä.
aufgebracht, ist zuvor ein Rieselschutz zu verlegen.

Bei schwimmender Verlegung von Fußbodenplatten ist von
der Wand ein Abstand je nach Raumtiefe und
Plattenmaterial von 10 bis 15 mm einzuhalten. Dieser
Zwischenraum darf nicht verfüllt werden.

Ist unter Trockenestrichen eine Trittschalldämmung
vorgesehen, ist diese mit einer Zusammendrückbarkeit
von nicht mehr als c=3 mm einzubauen.

2.3.7  Systemböden

Doppelböden sollen das RAL-Gütezeichen besitzen. Es
sind nur die Teile eines Herstellers einzubauen.

Der Nachweis für Brandabschottungen muss sich auf das
gesamte System, nicht nur auf einzelne Bauteile
beziehen.

Vor Ausführung der Arbeiten hat der Auftragnehmer die
genannten Höhen und die Maßgenauigkeit des Rohbodens
eigenverantwortlich durch Nivellement festzustellen.

Nicht mehr zulässige Toleranzen sind der örtlichen
Bauleitung mitzuteilen bzw. mit ihr abzuklären.

Die durch den Bieter geforderten Montagebedingungen
sind dem Angebot beizufügen.

Die Stützenköpfe müssen für die jederzeitige Montage
von eingehängten oder verschraubten Rasterstäben
vorgerichtet sein.

Die Bodenplatten und sämtliche
Konstruktionsbestandteile müssen beständig gegen die zu
erwartende Feuchtebelastung sein. Die Nutzerrichtlinien
des jeweiligen Herstellers sind dem Angebot beizulegen.

Zwischen Stützenteller und Bodenplatte sind
Auflageplättchen aus PVC-freiem Kunststoff in
leitfähiger Ausführung zur Trittschalldämmung
einzulegen, falls Herstellerangaben nicht anderes
besagen.

Zur Überbrückung von Luftkanälen, Heizungsrohren oder
sonstigen Installationen müssen Überbrückungsträger für
eine oder zwei entfallene Stützen vorgesehen werden
können.

Erdungsanschlüsse sind im Einvernehmen mit der
Bauleitung vom Auftraggeber vorzubereiten und zu
bezeichnen. Je 40 m2 ist eine Anschlussmöglichkeit für
den Potentialausgleich vorzusehen, mindestens jedoch
eine je Raum. Der Anschluss erfolgt bauseits.

Für Bereiche, welche vor der Schlussabnahme in
Benutzung gehen bzw. vom Auftragnehmer wegen
Folgearbeiten nicht in zumutbarem Maß geschützt werden
können, erfolgt auf Antrag eine Teilabnahme.

Übergänge zwischen Hohlbodenflächen und angesetzten
Doppelbodenelementen sind so anzulegen, dass durch eine
nachfolgende, übliche Spachtelung des
Hohlboden-Estrichs durch den Bodenleger ein planebener
Übergang für die Bodenbeläge hergestellt werden kann.

2.4  Preisinhalte

Ergänzend zu Abschnitt 4.1 DIN 18340 gelten als
Nebenleistungen:

-  Komplettierung der einzeln ausgeschriebenen
Türblätter mit Bändern sowie die Montage des Blattes.
-  Das sachgemäße Dichten der ausgeschriebenen
Feuerschutz-Bauteile an den Baukörper.
-  Das Lüften der Räume und das Staubsaugen in
geschlossenen Räumen nach der Verarbeitung oder dem
Trennen von Mineralwolleerzeugnissen.
-  Das Hinterfüllen von ausgeschriebenen Fugen, das
Reinigen, Vorbehandeln und das Begradigen der Ränder
ggf. durch Abkleben.
-  Das Abschleifen von Spachtelgraten, ggf. auch
nachträglich.
-  Fugenbewehrungsstreifen bei Brandschutzplatten oder
Brandschutzbekleidungen.
-  Das Beseitigen von Schneidrückständen durch
Absaugen.

In den Preis für das Herstellen einer Türöffnung (bei
bauseitiger Montage von Zargen) ist der Einbau eines
Aussteifungsprofils einschließlich der
Befestigungsmittel für Stahlzargen einzurechnen.

2.5  Abrechnungshinweise

In der Höhe werden Montagewände nach Rohbaumaßen
gerechnet, auch wenn der Estrich bereits aufgebracht
ist. DIN 18340, Abschnitt 5.1.2 folgend gilt das nur,
wenn die Montagewände selber nicht auf dem Estrich zu
stehen kommen. Dasselbe gilt sinngemäß bei Doppel- und
Hohlböden.

Bei Holzbalken - oder anderen Trägerdecken gilt die
obere Fläche der Balken als Bezugsmaß.

Gipsriegel werden übermessen, selbst aber nach
Längenmaß erfasst.

Bei Abzügen nach Nr. 5.2.1 DIN 18340 ist zu beachten,
dass Zusammenhänge zwischen Tür und Fenster oder
Fenster und Nische unbeachtlich sind. Jede Einzelfläche
ist also getrennt daraufhin zu betrachten, ob die Größe
von 2,50 m2 überschritten wird.

Seitenflächen von Dachgauben gelten nicht als Leibung,
sie sind nach Flächenmaß abzurechnen.

2.6  Sonstige Angaben zur Bauausführung

Der Auftragnehmer hat dafür Sorge zu tragen, dass
während der Ausführung seiner Leistungen immer
mindestens ein fließend deutsch sprechender Mitarbeiter
seiner Firma auf der Baustelle anwesend ist.

Zu den auf der Baustelle vorzuhaltenden
Ausführungsunterlagen zählt neben den Ausführungsplänen
auch eine Ausfertigung der Leistungsbeschreibung.

Die Ausführungszeichnungen können vor der
Angebotsabgabe nach vorheriger Terminabsprache
eingesehen werden.

2.7  Besondere Angaben zur Baustelle

Zulässige Belastung der Decken für Materiallagerung: []
 kN/m2.

Sofern bei der Beschreibung der Leistung nicht anderes
angegeben ist, ist als durch Nachfolgegewerke
aufzubringende Schlussbeschichtung von beplankten
Flächen vorgesehen: []

Sofern bei der Beschreibung der Leistung nicht anderes
angegeben ist, ist als durch Nachfolgegewerke
aufzubringende Schlussbeschichtung von Bodenflächen
vorgesehen: []

2.8  Besondere Nutzungsanforderungen

### Bereich 1 Trockenbauarbeiten

#### Abschnitt 1.1 Vorbereitung

**1.1.10 Baustelleneinrichtung**
Einrichten, Vorhalten über die vereinbarte
Leistungszeit
sowie Räumen der Baustelle, mit folgenden in den
Pauschalpreis
einzurechnenden Leistungen, soweit sie
nicht in nachfolgenden Einzelpositionen erfaßt sind:
- Maschinen, Geräte ( auch Krane )
- Begehbare Abdeckungen
- Schutzgeländer, Schutz- und Arbeitsgerüste
Menge: 1,000 psch

#### Abschnitt 1.2 Trockenbauarbeiten

**1.2.10 Innenwände, d=125 mm**
Metall-Einfachständerwand, Profil 75 mm, sach- und
fachge- recht herstellen, zweiseitig zweilagig beplankt
mit GKB 2*12,5 mm, umlaufend mit Dichtband,
Mineralwolleinlage 40mm,
malerfertig verspachtelt und geschliffen in Qualität
Q3,
mit Kantenschutzprofil, Anschlussfugen und Fugen in
Eckbereichen aus Acryldichtstoff oder mittels
Trennstreifen.
inkl. Lieferung aller benötigter Materialien
Menge: 22,000 m²

**1.2.20 beidseitige Bekleidung Holzfachwerkwand + Windböcke, F30**
Beidseitige F30-Verkleidung an Fachwerkwänden +
Windböcken mit Ergänzung von Profilen, inkl. Anschlüsse
an Dachschrägen sach- und fachgerecht herstellen.

Wandbekleidung, innen, Befestigungsuntergrund
Holzfachwerkwand.
Brandschutztechnische Anforderungen an die Bekleidung,
Feuerwiderstandsklasse 30 Minuten nach DIN 4102-2.

Ständer:  120 x 120 mm
Wandhöhe:  bis ca. 3,23 m

Dämmschicht aus Mineralwolle nach DIN EN 13162, Dicke
100 mm,
Mindestrohdichte 50 kg/m3, Brandverhalten nach DIN EN
13501-1: A1,
einlagig, dicht stoßen, abrutschsicher verlegen,
Schmelzpunkt DIN 4102-17 ≥ 1000 °C,
längenbezogener Strömungswiderstand nach DIN EN 29053:
r ≥ 5 kPa·s/m², *
Wärmeleitfähigkeit _ ≤ 0,035 W/(mK),*

Produkt:

Beplankung einseitig aus Gipsplatten GKF DIN 18180 bzw.
Typ DF EN 520: Feuerschutzplatte Knauf Piano, o.glw.
einlagig, Plattendicke 12,5 mm,
Verarbeitung gemäß DIN 18181.
Verspachtelung der Gipsplatten gemäß Merkblatt Nr. 2
des Bundesverbandes der Gipsindustrie e.V.
Qualitätsstufe Q3
Verarbeitung gemäß DIN 18181.

Ausführung gemäß Knauf Detailblatt W12.de.
System: Knauf Holzfachwerkwand-Bekleidung W128.de,
o.glw.
Menge: 115,000 m²

**1.2.30 Vorwandinstallation, Sanitär**
Verkleidung einer Sanitärvorwandinstallation sach- und
fachgerecht herstellen, Metallunterkonstruktion
50 mm o. 75 mm neben Vorwandinstallation
stellen, doppelt mit GKBi 2*12,5mm beplankt,
1.Lage verspachtelt, Mineralwolleinlage 40
o.60mm, verspachtelt und geschliffen,
einschließlich Herstellen von Öffnungen
Höhe halbhoch bzw. nach Planung
in Kleinflächen
inkl. Lieferung der benötigten Materialien
Menge: 40,000 m²

**1.2.40 Installationsvorsatzschale**
Installationsschacht sach- und fachgerecht
herstellen, Metallunterkonstruktion Profil 50mm,
einseitig zweilagig beplankt mit GKB 2*12,5mm,
umlaufend mit Dichtband, Mineralwolleinlage
40mm, mit Kantenschutzprofil, malerfertig
verspachtelt und geschliffen in Qualität Q3,
einschließlich Herstellen von Öffnungen,
Anschlussfugen und Fugen in Eckbereichen aus
Acryldichtstoff oder mittels Trennstreifen sachund
fachgerecht herstellen inkl. Lieferung der benötigten
Materialien, in Kleinflächen m² abgewickelt.

Einbauort: Vorsatzschale Küchen, Flur neben
Schornsteinen
Menge: 35,000 m²

**1.2.50 Zulage: freistehendes Wandende, Montagewand 125 mm**
Zulage für Montagewand 125 mm,
freistehendes Wandende in Montagewand ausbilden, Einbau
eines zusätzlichen Verstärkungsprofils, UA 75,
Einbau Plattenstreifen aus GKB, 2 x 12,5 mm
malerfertig verspachtelt und geschliffen in Qualität
Q2, mit Eckschutzschienen,
inkl. Lieferung der benötigten Materialien
Menge: 2,800 lfdm

**1.2.60 Zulage: freistehendes Wandende, Montagewand bis 350 mm**
Zulage für Montagewand 125 mm,
freistehendes Wandende in Montagewand ausbilden, Einbau
eines zusätzlichen Verstärkungsprofils, UA 75,
Einbau Plattenstreifen aus GKB, 2 x 12,5 mm
malerfertig verspachtelt und geschliffen in Qualität
Q2, mit Eckschutzschienen,
inkl. Lieferung der benötigten Materialien
Menge: 11,200 lfdm

**1.2.70 Zulage: Türöffnungen**
Zulage für die Herstellung von Türöffnungen mit
verstärkten Türprofilen und Anschlusswinkeln,
inkl. Lieferung der benötigten Matrerialien,
Profil 75 mm
Türöffnungen in Gips- bzw.
Gipsfaserplatten-Montagewänden mit Türpfosten aus CW-
bzw. UA - Ständerprofilen, inkl.
Sturzprofil und Fußwinkel.
Bauöffnungsmaße:775/2150 mm
Fertigwanddicke:  125 mm
Menge: 6,000 Stk

**1.2.80 Zulage: OSB-Platten, 28/300**
Zulage für den Einbau von 28 mm OSB-Platten in
Küchenbereichen für Hängeschränke und für die Montage
von Heizkörpern
Höhe: 600 mm
Menge: 22,000 lfdm

**1.2.90 Zulage: Uk. HKV+UV**
Zulage für  Wechsel als Sturz bzw. Unterkonstruktion
zum
Einbau von Heizkreisverteiler und Unterverteilungen in
Trockenbauwände herstellen, Nische aussparen,
Abrechnung je Stück
Menge: 4,000 Stk

**1.2.100 Zulage: GKBi, 12,5 mm**
Zulage für Verwendung von GKBi (imprägniert)
12,5 mm, einlagig, statt GKB 12,5 mm
(Wände u. Decken der Bäder)
Menge: 75,000 m²

**1.2.110 Zulage für GKF, Entkopplung unter F30-Wänden**
*** Bedarfsposition ohne GB
Zulage für GKF, Entkopplung Streifen unter
F30-Wänden/-Beplankungen mit Feuerschutzplatte 25 mm
Beplankt zum fachgerechten Anschluss der Wände.
Breite des Entkopplungsstreifen: mindestens 150 mm.
Menge: 1,000 m

**1.2.120 Revisionsluke, Flächenbündig**
Lieferung und Montage einer Revisionsluke, Blech,
beplankt mit Trockenbauplatte 25 mm, Befestigung der
flächenbündigen schraubenkopffreien imprägnierten
Gipskartoneinlage, Einbaurahmen mit umlaufender
Gummilippendichtung, Beidseitige Fangsicherung und
verdeckte Schnappverschlüsse,
Größe: 30*30 cm
inkl. Herstellung des Ausschnitts in Schacht oder Wand

Hersteller:

Angebotenes Produkt:
Menge: 4,000 Stk

**1.2.130 Alternativ: Revisionsluke, Blech**
*** Wahlposition ZZ 000.1
*** Bedarfsposition ohne GB
Lieferung und Montage einer Revisionsluke, Blech, weiß
gepulvert,
Größe: 30*30 cm
mit Drehverschluss,
inkl. Herstellung des Ausschnittes in Schacht oder Wand

Hersteller: '

....................................................'
Angebotenes Produkt: '

....................................................'
Menge: 4,000 Stk

**1.2.140 Profile, UA 50 mm**
Lieferung und Einbau von verstärkten Profilen in
Badwände im Bereich von Schächten und
Vorwandelementen
Profil UA 50mm
Menge: 15,000 lfdm

**1.2.150 Vorsatzschale, Drempel F30 150mm WLG035**
Metall-Einfachständerwand Profil 50 mm
sach- und fachgerecht herstellen,
einseitig zweilagig beplankt mit GKB 2*12,5mm,
Mineralwolleinlage 150 mm WLG035, 1.Lage verspachtelt,
flächenebenes einspachteln von Bewehrungsstreifen
in Längsfugen, malerfertig verspachtelt und geschliffen
in Qualität Q3, Anschlussfugen und Fugen in
Eckbereichen
aus Acryldichtstoff oder mittels Trennstreifen
sach- und fachgerecht herstellen, mit
Kantenschutzwinkel,
Einschließlich anarbeiten an Schrägen,
inkl. Lieferung der benötigten Materialien.

Rohbauhöhe Drempel: ca. 52 cm
Lichte Höhe Drempel: ca. 40cm
Höhe in Gauben als Brüstung: ca. 95cm
Menge: 25,000 m²

**1.2.160 Vorsatzschale, Zwerchgiebel F30 40mm WLG032**
Metall-Einfachständerwand Profil 50 mm
sach- und fachgerecht herstellen,
einseitig zweilagig beplankt mit GKB 2*12,5mm,
Mineralwolleinlage 40 mm WLG032, 1.Lage verspachtelt,
flächenebenes einspachteln von Bewehrungsstreifen
in Längsfugen, malerfertig verspachtelt und geschliffen
in Qualität Q3, Anschlussfugen und Fugen in
Eckbereichen
aus Acryldichtstoff oder mittels Trennstreifen
sach- und fachgerecht herstellen, mit
Kantenschutzwinkel,
Einschließlich Herstellen von zwei horizontalen
Abdeckungen für die Fensterbänke (2x ca. 1m, Tiefe ca.
20cm),
inkl. Lieferung der benötigten Materialien

Rohbauhöhe Zwerchgiebel: ca. 3,23 cm
Menge: 18,000 m²

**1.2.170 Vorsatzschale, Giebelwände F30 40mm WLG035**
Metall-Einfachständerwand Profil 50 mm
sach- und fachgerecht herstellen,
einseitig einlagig beplankt mit GKF 1*20mm,
Mineralwolleinlage 40 mm WLG035, 1.Lage verspachtelt,
flächenebenes einspachteln von Bewehrungsstreifen
in Längsfugen, malerfertig verspachtelt und geschliffen
in Qualität Q3, Anschlussfugen und Fugen in
Eckbereichen
aus Acryldichtstoff oder mittels Trennstreifen
sach- und fachgerecht herstellen, mit
Kantenschutzwinkel,
Einschließlich einbinden der vorhandenen
Holzkonstruktion (Windböcke) ins Ständerwerk.
inkl. Lieferung der benötigten Materialien
Menge: 60,000 m²

**1.2.180 Fugenbewehrung**
Rigips-Levelline o.glw. an Bauteilübergängen
(Abhangdecke zu Dachschräge, Dachschräge zu Drempel,
Anschlussbereich Wand an angrenzende Bauteile) sonstige
Anschlüsse GKB an GKB liefern und nach
Herstellervorgaben montieren
- als Bewehrung zur Verminderung von Rissen an
Innenecken, Kehlen etc.
- diverse Winkel

Hersteller:

Produkt:
Menge: 160,000 lfdm

**1.2.190 MW-Dämmung zw. Sparren, 300 mm**
Mineralwollematten als Wärmedämmung im Zusammenhang mit
der Montage von Gipsbauplatten zwischen die Sparren im
Hauptdach und in Gaubendächern dicht gestoßen einbauen.

Anwendungsgebiet  :  DZ
WLG  :  035
Gef. Baustoffklasse  :  A
Mindestrohdichte  :  40 kg/m3
sd-Wert Dampfsperre  :  >3,00 m
Dämmdicke  :  300 mm
Menge: 125,000 m²

**1.2.200 MW-Dämmung zw. Kehlbalken, 160 mm, PE**
Mineralwollematten als Wärmedämmung zwischen die
Kehlbalken dicht gestoßen einbauen, mit luftdicht
eingebauter Dampfsperre. Inkl. unterseitiger Lattung
zum Verhindern des Herausfallens.

Anwendungsgebiet  :  DZ
WLG  :  035
Gef. Baustoffklasse  :  A
Mindestrohdichte  :  40 kg/m3
sd-Wert Dampfsperre  :  >3,00 m
Dämmdicke  :  160 mm
Dampfsperre  :  PE-Folie, 0,2 mm
Menge: 123,000 m²

**1.2.210 MW-Dämmung auf Kehlbalkenlage, 100 mm**
Mineralwollematten als Wärmedämmung auf der
Kehlbalkenlage dicht gestoßen einbauen.

Anwendungsgebiet  :  DZ
WLG  :  035
Gef. Baustoffklasse  :  A
Mindestrohdichte  :  40 kg/m3
sd-Wert Dampfsperre  :  >3,00 m
Dämmdicke  :  100 mm
Menge: 123,000 m²

**1.2.220 MW-Dämmung Gaubenaußenwände, 100 mm**
Mineralwollematten als Wärmedämmung in die
Gaubenaußenwände dicht gestoßen einbauen.

Anwendungsgebiet  :  DZ
WLG  :  035
Gef. Baustoffklasse  :  A
Mindestrohdichte  :  40 kg/m3
sd-Wert Dampfsperre  :  >3,00 m
Dämmdicke  :  100 mm
Menge: 25,000 m²

**1.2.230 Verkleidung Dachschrägen, F30**
Dachschrägenverkleidung aus Holzunterkonstruktion
60/40mm, einlagig beplankt mit GKF 1*20mm, fachgerecht
liefern und verlegen, Verlegung Dampfsperre sD = 100m,
einschließlich des fachgerechtem Verklebens aller Stöße
und
Anschlüsse flächenebenes einspachteln von
Bewehrungsstreifen in Plattenfugen, malerfertig
verspachtelt und geschliffen in Qualität Q3,
Anschlussfugen und Fugen in Eckbereichen aus
Acryldichtstoff oder mittels Trennstreifen sach- und
fachgerecht herstellen, mit Kantenschutzwinkel,
inkl. Lieferung der benötigten Materialien und der
Rüstung
Menge: 95,000 m²

**1.2.240 GK-Decke F30, abgehängt, 1x20mm**
Gipskarton-Decke, abgehängt, bestehend aus:
-  Unterkonstruktion aus einem Tragrost aus
Stahlprofilen als Grund- und Tragprofil an der
bestehenden Kehlbalkenlage mit Schnellabhängern, Draht
mit Öse, befestigen
-  Mineralwollauflage 80mm
-  Decklage aus Gipskartonplatten.
  Oberflächenausbildung in Standardverspachtelung,
Qualitätsstufe Q3 (Grundverspachtelung plus
Nachverspachtelung/Finish). Eventuelle Fugenbewehrung
gemäß Herstellerangaben.
Grund- und Tragprofil  :  CD 60/27/06
Biegezugfestigkeit  :  Klasse 1/B/ohne Belastung

Decklage  :  1 x 20 mm GKF
Plattentyp EN 520  :  A
Brandschutzkl. EN 13501  :  A2-s1,d0
Abhängehöhe  :  lichte Raumhöhe 2,80 m

Angeb. Fabrikat  :
Menge: 123,000 m²

**1.2.250 Gauben verkleiden**
Verkleidung Dachgauben, F30
Seitenwände/Decken der Gauben:
Größe Seitenwände: ca. 3,0 m²
Größe Gaubendach: ca. 7,5 m²
Verlegung Dampfsperre sD = 100m,
einschließlich Fenstersturzverkleidung, des
fachgerechtem Verklebens aller Stöße und Anschlüsse
Holzunterkonstruktion und Beplankung mit GKF 1 x 20 mm,
flchenebenes einspachteln von Bewehrungsstreifen in
Längsfugen, malerfertig verspachtelt und geschliffen in
Qualität Q3, Anschlussfugen und Fugen in Eckbereichen
aus Acryldichtstoff oder mittels Trennstreifen sach-
und fachgerecht herstellen, incl. Lieferung der
benötigten Materialien
Menge: 4,000 Stk

**1.2.260 Zulage: Dachfenster verkleiden**
Zulage für die Verkleidung von Dachfenstern
Holzunterkonstruktion, beplankt analog Konstruktion,
Kanten mit Kantenschutzwinkel, malerfertig verspachtelt
und
geschliffen in Q3, incl. Lieferung der benötigten
Materialien
(Dampfsperre muss sauber und dicht am Fenster abgeklebt
werden)
Größe Dachfenster: ca. 94x114 cm
Menge: 2,000 Stk

**1.2.270 Zulage: feuchtevariable Dampfbremsbahn**
Zulage für die Verwendung einer feuchtevariablen
(intelligente) Dampfbrems- und Luftdichtungsbahn
anstelle der PE-Folie, Fabrikat proclima INTELLO
o. gleichwertig.
Decken, Dachschrägen und Drempel

Hersteller: '

....................................................'
Produkt: '

....................................................'
Menge: 275,000 m²

**1.2.280 Holzbauteile F30 verkleiden, Direktbeplankung**
Holzkonstruktionen wie Holzstützen, Windböcke,
Diagonalen in F30 verkleiden, 4- seitige
Brandschutz-Bekleidung aus Feuerschutzplatten für
Holzbauteile sach- und fachgerecht herstellen,
malerfertig verspachtelt und geschliffen in Q3, Kanten
mit Kantenschutzwinkel, Anschlussfugen und Fugen in
Eckbereichen aus Acryldichtstoff oder mittels
Trennstreifen sach und fachgerecht herstellen
Querschnitt Stütze: ca. 12x12 cm
Bekleidungsstärke: 12,5-20mm
Gemäß Zulassung
incl. Lieferung der benötigten Materialien
Menge: 35,000 lfdm

#### Abschnitt 1.3 Trockenestrich

**1.3.10 Reinigen des Untergrundes**
Reinigen des Untergrundes von grober Verschmutzung.
Oberfläche mit einem Industriesauger absaugen.
Menge: 197,000 m²

**1.3.20 Schrenzlage - Trennschicht als Rieselschutz**
Trennschicht als Rieselschutz auf Holzbalkendecke, aus
beidseitig kunststoffbeschichtetem Natronkraftpapier,
mind. 100 g/m², einlagig, Stöße mind. 8 cm überlappend.

Produkt: Knauf Schrenzlage o.glw.
Menge: 197,000 m²

**1.3.30 Untergrundausgleich mit zementgebundenem Leichtausgleichmörtel im Verbund**
Untergrundausgleich bis 70mm (in einer Lage) im Verbund

Ausgleichen des Untergrundes aus Holzdielen, zum
Ausgleich von Unebenheiten / Höhen / Schieflagen der
Holzballkendecke; auf dem Rohboden verlegten Kabeln;
durch Schüttung aus EPS-Zuschlag und zementärem
Spezialbinder; im Verbund mit dem Untergrund.
- Nachfolgearbeiten nach 24 Stunden möglich
- Druckspannung bei 10% Stauchung 0,5 N/mm² (500 kPa)
- Wärmeleitfähigkeit 0,1014 W/mK
- Baustoffklasse A2 (DIN 4102)
- Wasserbeständig
Zur Aufnahme eines schwimmenden Fertigteilestrichs.
Minimale Dicke: 20mm
Maximale Dicke: 70mm
Mittlere Dicke: 45 mm
Einbauort: Bäder

Produkt: Knauf S 400 Sprint o. glw.
Menge: 19,000 m²

**1.3.40 Untergrundausgleich Trockenschüttung PA**
Untergrundausgleich mit Trockenschüttung PA bis 80 mm

Ausgleichen (≥ 20 mm) des Untergrundes aus Holzdielung
bei Gefälleabweichungen/ größeren Unebenheiten, durch
Schüttung aus mineralisch ummanteltem vulkanischen
Gestein.

Zur Aufnahme eines schwimmenden Fertigteilestrichs.
Minimale Dicke:  20mm
Maximale Dicke:  80mm
Mittlere Dicke:  50 mm

(ab ca. 50 mm Schütthöhe zusätzlich verdichten)

Produkt: Knauf Trockenschüttung PA o.glw.
Menge: 178,000 m²

**1.3.50 Mineralwolle-Randdämmstreifen, 100 mm breit**
Randdämmstreifen aus Mineralwolle 12/100

Herstellen einer Randfuge an allen aufgehenden
Bauteilen,
mit Randdämmstreifen aus Mineralwolle,
Baustoffklasse A1,
Dicke 12 mm, Höhe 100 mm.

Produkt: Knauf Randdämmstreifen Mineralwolle o.glw.
Menge: 190,000 m

**1.3.60 Fertigteilestrich aus Gipsfaserplatten in Verbindung mit Mineralwolldämmung**
Fertigteilestrich aus monolithischen Gipsfaserplatten
mit Stufenfalz 35 mm,
Nenndicke 18 mm, als Verbundelement mit
Trittschalldämmschicht aus
Mineralwolle-Dämmstoff, dynamische Steifigkeit in MN/m3
≥ 50, Dämmschichtdicke 10 mm.
Auf Holzbalkendecke mit Ausgleichsschicht.
Zur Aufnahme von Fußbodenbelag (Designbelag, Fliesen).

Produkt/System: Knauf Fertigteilestrich Brio 18 MW
o.glw.
Menge: 197,000 m²

#### Abschnitt 1.4 Stundenlohnarbeiten

*Hinweis*
Stundenlohnarbeiten sind grundsätzlich durch die
Bauleitung anzuordnen
und bestätigen zu lassen.

**1.4.10 Stundenlohnarbeiten Meister**
*** Bedarfsposition ohne GB
Arbeiten, welche nicht in den Positionen erfasst sind
und gegen Nachweis zur Ausführung kommen:
Meister
Menge: 1,000 Std.

**1.4.20 Stundenlohnarbeiten Vorarbeiter**
*** Bedarfsposition ohne GB
Arbeiten, welche nicht in den Positionen erfasst sind
und gegen Nachweis zur Ausführung kommen:
Vorarbeiter
Menge: 1,000 Std.

**1.4.30 Stundenlohnarbeiten Fachwerker**
*** Bedarfsposition ohne GB
Arbeiten, welche nicht in den Positionen erfasst sind
und gegen Nachweis zur Ausführung kommen:
Fachwerker
Menge: 1,000 Std.

**1.4.40 Stundenlohnarbeiten Helfer**
*** Bedarfsposition ohne GB
Arbeiten, welche nicht in den Positionen erfasst sind
und gegen Nachweis zur Ausführung kommen:
Helfer
Menge: 1,000 Std.

USt %: 19,00
